# RV 2026 Glaserarbeiten
Angebotsaufforderung (GAEB DA XML 3.2, DA83)
Projekt: 65-99- AKreuz
Währung: EUR
Vergabeart: Offenes Verfahren
Eröffnung: 02.02.2005 10:00:00
Ende der Zuschlagsfrist: 02.02.2005
Erstellt mit: AVAPLAN, AVAPLAN win64bit 23.2.2.3201, 05.10.2026

## Glaserarbeiten
Datum: 02.02.2005
EP-Anteile: Löhne; Stoffe; Geräte; Sonstige

*Hinweis: Allgemein für alle Lose*
orbemerkungen zum Rahmenvertrag

Allgemein:

Das folgende LV beinhaltet verschiedene Positionen, die
sich im Laufe der Zeit im Bereich Instandhaltung
ergeben haben. Es handelt sich um überschläglich
ermittelte Massenansätze die auf empirischen Werten
beruhen.

Ein Anspruch auf die aufgeführten Mengen bestehen
nicht. Mehr- oder Mindermengen können nicht geltend
gemacht werden.

Die Vertragslaufzeit wird für 1 Jahr geschlossen.
Siehe besondere Vertragsbedingungen Formblatt 614.

Die städtischen Liegenschaften werden in 4 - in Worten
"vier" Lose aufgeteilt. Sie berücksichtigen die Lage in den
einzelnen Stadtteilen und beinhalten Schulen,
Turnhallen, Kindergärten Bürogebäude und sonstige
Gebäude. Auf Grund der Vielzahl an städtischen
Liegenschaften sollen maximal 2 - in Worten "zwei"-
Lose an einen Auftragnehmer vergeben werden. Für die
Abgabe des Angebotes sind jedoch alle Lose anzubieten.
Die Arbeiten werden in den städtischen Liegenschaften
der einzelnen Lose im Stadtgebiet Koblenz anfallen.

Die Massenansätze verstehen sich als Summierung aller
anfallenden Arbeiten in einem Jahr. Es muss also bei
der Kalkulation davon ausgegangen werden, dass es sich
nicht um zusammenhängende Flächen bzw. Massenansätze
handelt, sondern um Teilmengen oder Teilleistungen.

Die Fahrtkosten für die An- und Abfahrten sind in die
Einheitspreise einzukalkulieren. Sie werden nicht
gesondert vergütet.

Die Nutzung sowie der Auf- und Abbau von erforderlichen
Gerüsten bis 3,50 m Arbeitshöhe ist in die Einheitspreise
einzukalkulieren. Die anfallenden Gerüste bei Arbeiten
über 3,50 m Arbeitshöhe werden in Absprache mit dem
Auftraggeber bauseits bereitgestellt.

Alle Positionen des LV´ verstehen sich als Lieferung
und Montage einschließlich Kleinmaterial, das zur
Erfüllung der Arbeiten erforderlich ist.
Die Kosten für die Entsorgung anfallender Schutt- und
Abfallmassen sind in die Einheitspreise
einzukalkulieren.

Für Notdiensteinsätze, auch in den Betriebsferien,
hat der Bieter einen Notdienst
bereitzuhalten (hier ist die Hinterlegung einer
Handynummer ausreichend). Innerhalb der regulären
Arbeitszeit gelten die im LV vereinbarten
Einheitspreise. Außerhalb der regulären Arbeitszeiten
sowie an Sonn- und Feiertagen sind die am Ende der
einzelnen Lose aufgeführten prozentualen Zuschläge den
angebotenen Einheitspreisen an Ende der Rechnung
gesondert pauschal zu zurechnen. Die prozentualen
Zuschläge am Ende eines jeden Loses sind zwingend
auszufüllen.

Reaktionszeit für Notdiensteinsätze wird auf 2 h vereinbart.
Dies ist bei der Kalkulation zu berücksichtigen und in
die Einheitspreise einzurechnen.

Die vorgesehenen Einzelaufträge werden bis zu einer
Grenze von 5.000 € netto erteilt. Bei Einzelaufträgen
zu Projektierungen in Höhe von 5.000€ bis 10.000 € netto wird ein
Angebot auf Grundlage der angebotenen Einheitspreise
erforderlich. Diese Projektierungen
werden in Einzelfällen gesondert beauftragt.

Rechnungsstellung:

Es wird vereinbart für jede Liegenschaft eine gesonderte Rechnungsstellung mit Angabe der AKS- Nummer und dem Wartungsvertag auf Basis dieser Leistungsbeschreibung zu stellen.
Die Rechnungen sind ausschließlich elektronisch über den Zentralen E-Rechnungseingang RLP (ZRE) zu übermitteln. Die Übermittlung hat spätestens vier Wochen nach Ausführung zu erfolgen.
Seit dem 01.04.2025 sind Rechnungssteller verpflichtet, für sämtliche Rechnungen im Zusammenhang mit öffentlichen Aufträgen und Konzessionen in Rheinland-Pfalz elektronische Rechnungen zu übermitteln.
Es wird daher gebeten, ab sofort ausschließlich elektronische Rechnungen über den Zentralen E-Rechnungseingang Rheinland-Pfalz (ZRE) einzureichen.
Die Rechnungsunterlagen (z.B. Tagesberichte, Lieferscheine und Prüfprotokolle) sind als begründende Anlagen in die E-Rechnung zu integrieren und an folgende E-Mail-Adresse
ZRE-rlp@Poststelle.rlp.de  zu senden.

Nachträge für alle Lose:

Nachträge nur in Abstimmung mit dem Auftraggeber.

Notwendige Positionen/Leistungen, welche im Leistungsverzeichnis nicht abgefragt sind, werden mit folgendem Kalkulationssatz angeboten und über die gesamte Laufzeit des Vertrages fixiert.
Nachtragspositionen sind als "liefern und montieren" anzubieten.

Einkaufspreis + Aufschlag in %+ Arbeitszeit = Position "liefern & montieren".

### Titel 4 Los 4

*Hinweis: Gebäude Los 4*
Zu diesem Los gehören folgende Gebäude:
Siehe Anhang "Gebäudeliste nach Losen"

#### Titel 4.1 Reparaturverglasungen

**4.1.1 Rep. Verglasung VSG 6 mm**
Reparaturverglasung als Einfachverglasung
Verbundsicherheitsglas 6 mm
(2 x Floatglas mit 0,38 mm PVB-Folie) gemäß
Vorbemerkungen in fertiger Arbeit.
Menge: 5,000 m2

**4.1.2 Rep. Verglasung VSG-Spiegel 6 mm**
Verbundsicherheitsspiegel 6 mm silber belegt
als Reparaturverglasung gemäß Vorbemerkung
in fertiger Arbeit.
Menge: 1,000 m2
DIN 276/2008: 0

**4.1.3 Rep. Verglasung VSG 8 mm mit 0,76 mm Folie**
Reparaturverglasung als Einfachverglasung
Verbundsicherheitsglas 8 mm
( 2 x Floatglas) mit 0,76 mm PVB-Folie für
absturzsichernde bzw. Überkopfverglasungen gemäß Vorbemerkungen in fertiger Arbeit.
Menge: 3,000 m2

**4.1.4 Zulage für matte Folie**
Mehrpreis für die Ausführung der vorgenannen
Verbundglasscheiben (Pos 01.01.01 und 01.01.03)
mit undurchsichtiger, mattweißer Folie.
Menge: 1,000 m2

**4.1.5 Rep. Verglasung Floatglas 4 mm**
Reparaturverglasung als Einfachverglasung Floatglas 4 mm
gemäß Vorbemerkungen in fertiger Arbeit.
(Die Zulässigkeit von Floatglas gemäß den
UVV des GUV sind unbedingt vorher zu überprüfen)
Menge: 1,000 m2

**4.1.6 Rep. Verglasung Floatglas 6 mm**
Reparaturverglasung als Einfachverglasung Floatglas 6 mm
gemäß Vorbemerkungen in fertiger Arbeit
(Die Zulässigkeit von Floatglas gemäß
den UVV des GUV sind unbedingt vorher zu überprüfen)
Menge: 1,000 m2

**4.1.7 Rep. Verglasung ESG 6 mm**
Reparaturverglasung als Einfachverglasung aus
Einscheibensicherheitsglas 6 mm Float klar
gemäß Vorbemerkungen in fertiger Arbeit.
Menge: 1,000 m2

**4.1.8 Rep. Verglasung ESG 8 mm**
Reparaturverglasung als Einfachverglasung aus
Einscheibensicherheitsglas 8 mm Float klar
gemäß Vorbemerkungen in fertiger Arbeit
Menge: 1,000 m2

**4.1.9 Rep. Verglasung Ornamentglas 4mm**
Reparaturverglasung als Einfachverglasung aus
Ornamentglas 4 mm
(z.B. Kathedralglas, Ornamentglas 528, 523, 504, 178,
187, Listral, Edelit einfach oder doppelt, Mastercarre, etc.)
gemäß Vorbemerkung in fertiger Arbeit
(Es ist dabei exakt gemäß Bestand das gleiche
Ornamentglas auszuwählen, wobei die Zulässigkeit von
Ornamentglas gemäß den Bestimmungen
der UVV des GUV unbedingt vorher zu überprüfen ist)
Menge: 1,000 m2

**4.1.10 Rep. Verglasung Drahtglas 7 mm weiß**
Reparaturverglasung als Drahtglas 7 mm weiß gemäß
Vorbemerkungen in fertiger Arbeit, wobei die Zulässigkeit
von Drahtglas gemäß den Bestimmungen der
UVV des GUV unbedingt vorher zu überprüfen ist)
Menge: 1,000 m2

**4.1.11 Rep. Verglasung Drahtornamentglas 7 mm weiß**
Reparaturverglasung als Drahtornamentglas 7 mm weiß
(DO 521, DO 523, DO 187 bzw. DO Neolit weiß)
gemäß Vorbemerkungen in fertiger Arbeit.
(Es ist dabei exakt gemäß Bestand das gleiche
Ornamentglas auszuwählen, wobei die Zulässigkeit
von Drahtornamentglas gemäß den Bestimmungen
der UVV des GUV unbedingt vorher zu überprüfen ist)
Menge: 1,000 m2

**4.1.12 Rep. Verglasung HPL**
Reparaturverglasung als beidseitig farbbeschichtete,
schlagfeste HPL-Schichtpressstoffplatten
Farbton des AG aus dem Standartprogramm,
geeignet für Außen- und Innenanwendungen, gemäß
Vorbemerkungen in fertiger Arbeit.
Menge: 1,000 m2

**4.1.13 Rep. Verglasung Profilbauglas b=500mm**
Reparaturverglasung von Profilbauglas
normal, mit den Abmessungen 500/60/7 mm
gemäß Vorbedingungen in fertiger Arbeit.
Menge: 1,000 m2

**4.1.14 Rep. Verglasung von Profilbauglas b=250mm**
Reparaturverglasung von Profilbauglas Profilit K 25
normal, mit den Abmessungen 250/60/7 mm
gemäß Vorbedingungen in fertiger Arbeit.
Menge: 1,000 m2
DIN 276/2008: 0

**4.1.15 Rep. Verglasung Plexiglas 4 mm**
Reparaturverglasung Plexiglas 4mm XT klar
gemäß den Vorbemerkungen in fertiger Arbeit.
Menge: 1,000 m2

**4.1.16 Rep. Verglasung Plexiglas 6 mm**
Reparaturverglasung Plexiglas 6 mm XT klar
gemäß den Vorbemerkungen in fertiger Arbeit.
Menge: 1,000 m2
DIN 276/2008: 0

**4.1.17 Rep. Verglasung Plexiglas 8 mm**
Reparaturverglasung Plexiglas 8 mm XT klar
gemäß den Vorbemerkungen in fertiger Arbeit.
Menge: 1,000 m2
DIN 276/2008: 0

**4.1.18 Glaskanten vorgen. Einfachverglasung schleifen u. polieren**
Glaskanten vorgenannter Einfachverglasung bis 8 mm
schleifen und polieren.
Menge: 10,000 m
DIN 276/2008: 0

**4.1.19 Rep. Verglasung Isolierverglasung 2 x Floatglas 4 mm**
Wärmeschutzisolierglas neutral beschichtet und
gasgefüllt aus 2 x Floatglas 4 mm,
SZR nach Bestand, Ug-Wert bei SZR 16 mm 1,2 W/m²K
als Reparaturverglasung in fertiger Arbeit.
Menge: 5,000 m2

**4.1.20 Rep. Verglasung Isolierverglasung 2 x Floatglas 5 mm**
Wärmeschutzisolierglas neutral beschichtet und
gasgefüllt  aus 2 x Floatglas 5 mm,
SZR nach Bestand, Ug-Wert bei SZR 16 mm 1,2 W/m²K
als Reparaturverglasung in fertiger Arbeit.
Menge: 5,000 m2

**4.1.21 Rep.Verglasung Isolierverglasung 2 x Floatglas 6 mm**
Wärmeschutzisolierglas neutral beschichtet und
gasgefüllt aus 2 x Floatglas 6 mm,
SZR nach Bestand, Ug-Wert bei SZR 16 mm 1,2 W/m²
als Reparaturverglasung in fertiger Arbeit
(Isolierglas 2 x Floatglas 6 mm ist Grundpreis beim
Austausch beider Scheiben gegen VSG,
Ornament oder Drahtornamentglas)
Menge: 15,000 m2

**4.1.22 Rep. Verglasung 3-fach Wärmeschutzisolierglas 3 x Floatglas 4 mm**
Reparaturverglasung als Dreifach-Wärmeschutzisolierglas
3 x Floatglas 4 mm bis UG-Wert 0,6 W/m³K
gemäß Vorbestimmungen in fertiger Arbeit.
Menge: 4,000 m2
DIN 276/2008: 0

**4.1.23 Rep. Verglasung 3-fach Wärmeschutzisolierglas 3 x Floatglas 6 mm**
Reparaturverglasung als Dreifach-Wärmeschutzisolierglas
3 x Floatglas 6 mm bis UG-Wert 0,6 W/m³K
gemäß Vorbestimmungen in fertiger Arbeit.
Menge: 1,000 m2
DIN 276/2008: 0

**4.1.24 Zulage für Isolierglas mit Ornamentglas 4 mm weiß**
Mehrpreis für die Ausführung der vorgenannten
Wärmeschutzisolierverglasung
mit Ornamentglas weiß 4 mm.
Menge: 1,000 m2
DIN 276/2008: 0

**4.1.25 Zulage für Isolierglas mit Verbundglas 6 mm unbeschichtet**
Mehrpreis für die Ausführung der vorgenannten
Wärmeschutzisolierverglasung
mit 1 x Verbundsicherheitsglas 6 mm unbeschichtet.
Menge: 15,000 m2

**4.1.26 Zulage für Isolierglas mit Verbundglas 6 mm beschichtet**
Mehrpreis für die Ausführung der vorgenannten
Wärmeschutzisolierverglasung
mit 1 x Verbundsicherheitsglas 6 mm beschichtet
Menge: 20,000 m2

**4.1.27 Zulage für Isolierglas mit Verbundglas 6 mm mit matter Folie**
Mehrpreis für die Ausführung der vorgenannten
Wärmeschutzisolierverglasung mit
1 x Verbundsicherheitsglas 6 mm mit matter Folie.
Menge: 5,000 m2

**4.1.28 Zulage für Isolierglas mit Verbundglas 8 mm mit 0,76 mm Folie beschichtet**
Mehrpreis für die Ausführung der vorgenannten
Wärmeschutzisolierverglasung mit
1 x Verbundsicherheitsglas 8 mm mit
0,76 mm Folie beschichtet.
Bei absturzsichernden Verglasungen (Hinweis: Die
Bestimmungen der TRAV sind bei absturzsichernden
Verglasungen unbedingt einzuhalten!)
Menge: 2,000 m2

**4.1.29 Zulage für Isolierglas mit ESG 6 mm unbeschichtet**
Mehrpreis für die Ausführung der vorgenannten
Wärmeschutzisolierverglasung
mit 1x Einscheibensicherheitsglas 6 mm Floatglas
unbeschichtet
Menge: 4,000 m2

**4.1.30 Zulage Abstandhalter TGI (sog. "Warme Kante")**
Mehrpreis für die Ausführung der vorgenannten
Wärmeschutzisolierverglasung mit thermisch verbesserten
Randverbund TGI (sog. "Warme Kante")
Bei Dreifachverglasung werden 2 Abstandhalter verwendet,
daher Abrechnung der doppelten Meter.
Menge: 100,000 m
DIN 276/2008: 0

**4.1.31 Glasdekorfolie in Sandstrahloptik aufkleben**
Glasdekorfolie in Sandstrahloptik fachgerecht
an vorhandene Verglasung aufkleben,
einschließlich vorheriger Scheibenreinigung.
Menge: 1,000 m2
DIN 276/2008: 0

**4.1.32 Sonnenschutzfolie silber getönt aufkleben**
Sonnenschutzfolie silber getönt
bis 80% UV Reflexion, fachgerecht an
vorhandene Verglasung aufkleben,
einschließlich vorheriger Scheibenreinigung.
Menge: 1,000 m2
DIN 276/2008: 0

**4.1.33 Splitterschutzfolie 100 µ transparent aufkleben**
Splitterschutzfolie 100 µ transparent,
an der Örtlichkeit auf vorhandene Verglasung
fachgerecht aufkleben, einschließlich vorheriger
Scheibenreinigung.
Menge: 1,000 m2
DIN 276/2008: 0

**4.1.34 Verdunklungsfolie schwarz opak aufkleben**
Verdunklungsfolie schwarz opak,
auf vorhandene Verglasung
fachgerecht aufkleben,
einschließlich vorheriger Scheibenreinigung.
Menge: 1,000 m2
DIN 276/2008: 0

**4.1.35 Kleinscheibenzuschlag bis 0,5 m²**
Kleinscheibenzuschlag für Reparaturverglasungen bis
0,5 m² Einzelscheibengröße für Grundaufwand
wie Aufmaß, Anfahrtkosten, usw.
Menge: 5,000 St

**4.1.36 Kleinscheibenzuschlag bis 0,8 m²**
Kleinscheibenzuschlag für Reparaturverglasungen bis
0,8 m² Einzelscheibengröße für Grundaufwand
wie Aufmaß, Anfahrtkosten usw.
Menge: 10,000 St

**4.1.37 Zuschlag für Kittentfernung bei Einfachverglasungen**
Zuschlag für das vorsichtige Ausbauen von ausgehärtetem
Kitt aus den Glasfalzen und von Glashalteleisten
von Holz-, Kunststoff-, Metall- oder Betonfenster bei Einfachverglasungen.
Abgerechnet wird dabei die umlaufenden
Scheibenabmessungen (Kantenlänge)
Menge: 10,000 m

**4.1.38 Zuschlag für Kittentfernung bei Isolierverglasungen**
Zuschlag für das vorsichtige Ausbauen von ausgehärtetem
Kitt aus den Glasfalzen und von den Glashalteleisten
bei Holz-, Metall- bzw. Kunststoff-Fenster
bei Isolierverglasungen.
Abgerechnet wird dabei die umlaufende Scheibenabmessung (Kantenlänge)
Menge: 15,000 m

**4.1.39 Notverglasung**
Ausführung von Notverglasungen zur Beseitigung von
akuten Verletzungsgefahren, Einbruchs-
oder Witterungsschäden Werktags von 7 - 17,00 Uhr,
wahlweise in Glas oder in Notverglasungsfolie 200 µ.
(Vergütet werden nur Notverglasungen bei Glasschäden
bei Isolier- oder ESG-Verglasungen, die restlichen
Einfachverglasungen sind mit Hinweis auf die
benötigte Glasbevorratung und Einsatzzeiten direkt in
der entsprechenden Glassorte auszuführen)
Menge: 5,000 m2

**4.1.40 Zulage Notverglasung außerhalb üblicher Arbeitszeit**
Mehrpreis für die Ausführung der vorgenannten
Notverglasungen außerhalb der üblichen Arbeitszeiten
(Werktags von 17,00 - 7,00 Uhr, Samstags sowie
Sonn- und Feiertags) mit Hinweis auf die
Notdienststellung
Menge: 1,000 m2

**4.1.41 Gerüststellung über 3,00 m**
Auf- und Abbau sowie Vorhalten eines Arbeits- bzw.
Schutzgerüstes als Metallrohrgerüst, Höhe bis 6,0 m
über Gelände oder Fußboden sowohl im
Außenbereich, als auch im Innenbereich in
Treppenhäusern, Sporthallen, etc. sofern zur
Ausführung der vorgenannten Arbeiten erforderlich.
(Gerüststellung deren Arbeitsbühnen bis 3,0 m
über Gelände oder Fußboden liegen werden nicht
separat vergütet und sind in die Einheitspreise mit
einzurechnen)
Menge: 10,000 m2

#### Titel 4.2 Tagelohnarbeiten

*Hinweis: Vorbemerkung*
Nachträge für alle Lose:
Nachträge nur in Abstimmung mit dem Auftraggeber.

Notwendige Positionen/Leistungen, welche im Leistungsverzeichnis nicht abgefragt sind, werden mit folgendem Kalkulationssatz angeboten und über die gesamte Laufzeit des Vertrages fixiert.
Nachtragspositionen sind als "liefern und montieren" anzubieten.

Einkaufspreis + Aufschlag in____% + Arbeitszeit = Position "liefern & montieren".

Vorbemerkungen Tagelohnarbeiten:
Für Nebenarbeiten wie Stemmarbeiten, sowie unvorhergesehene Arbeiten, soweit zusätzlich benötigt und von dem Auftraggeber angeordnet, gelten nachfolgende
Tagelohnsätze.

In den Tagelohnsätzen sind alle Nebenkosten, Fahrtkosten etc., sowie tarifliche Kosten einzukalkulieren.

Stundennachweise sind am Tag der Ausführung dem Auftraggeber oder deren Bevollmächtigten zur Unterschrift vorzulegen. Sollte dies nicht möglich sein, sind die Stundennachweise dem technischen Sachbearbeiter zeitnah per E-Mail vor ab zur Kenntnis zu geben. Verspätet vorgelegte Stundenlohnnachweise werden nicht anerkannt.

**4.2.42 Zuschläge für Arbeiten außerhalb der regulären Arbeitszeit**
Für den Einsatzfall von 17:00 Uhr - 6:00 Uhr
wird eine Zulage, in Höhe von

'........................ %'

als Zuschlag auf die, bei dem Einsatzfall angefallene Materialien sowie erforderlichen Stunden auf die im LV angebotenen Einheitspreise am Ende der Rechnung erhoben.

Für den Einsatzfall an Sonn- und Feiertagen von 6:00 Uhr - 17:00 Uhr

wird eine Zulage, in Höhe von

'........................ %'

als Zuschlag auf die, bei dem Einsatzfall angefallene Materialien sowie erforderlichen Stunden auf die im LV angebotenen Einheitspreise am Ende der Rechnung erhoben

Für den Einsatzfall an Sonn- und Feiertagen von 17:00 Uhr - 6:00 Uhr

wird eine Zulage, in Höhe von

'........................ %'

als Zuschlag auf die, bei dem Einsatzfall angefallene Materialien sowie erforderlichen Stunden auf die im LV angebotenen Einheitspreise am Ende der Rechnung erhoben
Menge: 0,000
DIN 276/2008: 0

**4.2.43 Zuschläge Materiallieferung**
Für unvorhergesehene Materiallieferungen, soweit zusätzlich benötigt und von der Bauleitung angeordnet, werden

'........................ %'

Zuschlag auf die nachzuweisenden Einkaufspreise gefordert.

In diesen Zuschlägen sind alle Nebenkosten wie Fracht, Versicherung usw. einzukalkulieren.
Menge: 0,000
DIN 276/2008: 0

**4.2.44 Helferstunden**
Arbeitsstunden eines Helfers auf ausdrückliche
Anweisung der Bauleitung.
Menge: 5,000 h

**4.2.45 Facharbeiterstunden**
Arbeitsstunden eines Facharbeiters auf ausdrückliche
Anweisung der Bauleitung.
Menge: 25,000 h
